# Erweiterung Margaretenschule Münster
Angebotsaufforderung (GAEB 90, DA83)
DV-Nummer: 240021
Währung: EUR
Auftraggeber: Stadt Münster, Amt für Immobilienmanagement, Albersloher Weg

## Fliesen- und Plattenarbeiten
Datum: 27.02.26

*Hinweis*
Allgemeine Hinweise zum Projekt

Folgende Abkürzungen werden
verwendet:
AG = Auftraggeber
AN = Auftragnehmer

Bauvorhaben:
Erweiterung Margaretenschule
Brentanoweg 18
48155 Münster

Bauherr:
Stadt Münster
Albersloher Weg 33
48127 Münster

Leistung/Gewerk mit Titel:
Fliesen- und Plattenarbeiten

Übergabe von Ausführungszeichnungen:
Die Ausführungszeichnungen werden in
digitaler Form im pdf - Dateiformat
übergeben. Für die Vervielfältigung und
Verteilung an die Baustelle ist der AN
selbst verantwortlich.

Baubeschreibung

Beschreibung der Umbau und
Sanierungsmaßnahme:
Die denkmalgeschützte
Margaretenschule wird saniert und um
einen Neubau erweitert. In Vorbereitung
auf die Baumaßnahme wird ein
Gebäudeteil, genannt "Pavillon",
abgerissen. An der gleichen Stelle
entsteht dann der Neubau.

Der denkmalgeschützte Altbau der
Grundschule wird energetisch saniert, die
Gebäudetechnik wird ebenfalls erneuert.
Bei dem Gebäude handelt es sich um ein
massives, 2-geschossiges Gebäude mit
Putzfassade und Satteldach.
Bei dem unteren Gebäudeteil handelt es
sich um einen umgenutzten Hochbunker.

Der zweigeschossige Neubau wird an die
Stelle des jetzigen, eingeschossigen
Klassentrakts gesetzt und an das
Bestandsgebäude baulich
angeschlossen.

Zugänglichkeit:
Die Baustellenzufahrt befindet sich am
Brentnoweg 18 in 48155 Münster, in einer
Verkehrberuhigten Zone direkt an einem
weiter im Betrieb bleibenden Spielplatz.
Bei der Zu- und Ausfahrt sind die
beengten Verhältnisse zu
berücksichtigen, siehe
Baustelleneinrichtungsplan.

Baustelleneinrichtung:
Der AN hat seine Baustelleneinrichtung
auf den vom AG zugewiesenen Flächen
vorzunehmen. Lagerflächen, Parkplätze
und Flächen für die Aufstellung von
Containern sind gemäß
Baustelleneinrichtungsplan zu nutzen.
Es sind lediglich 7 Stellplätze für die
Baustellenfahrzeuge eingeplant, weitere
Stellplätze befinden sich entlang des
Brentanowegs.
Sobald mit dem Neubau begonnen wird,
kann der Innenhof/Pausenhof nur noch
Fußläufig betreten werden, alle
notwendigen Materialien müssen mit dem
Kran zum Lagerplatz gebracht werden.
Seinen eigenen BE-Plan hat der AN
innerhalb von 14 Tagen in vierfacher
Ausfertigung zur Abstimmung
vorzulegen.

Versorgung mit Baustrom und
Bauwasser:
Bauanschlüsse für Strom und Wasser
werden zur Verfügung gestellt. Ab
Baustromverteiler müssen eigene,
ausreichend dimensionierte Leitungen
gem. VDE und Baustellenverordnung
ordnungsgemäß selbst verlegt und
vorgehalten werden.

Leitung der Ausführung:
Es muss ständig eine der deutschen
Sprache kundige, fachlich geeignete
Person als Ansprechpartner vor Ort
erreichbar sein. Zu Beginn der Arbeiten
ist diese zu benennen.

Baureklame:
Jegliche Firmenreklame in Form von
Schildern oder Beschriftungen an der
Straße, dem Bauzaun oder an der
Baustelle darf nicht angebracht werden.
Sie wird auf Kosten des jeweiligen AN
durch Anordnung der Bauleitung entfernt.

Sauberkeit auf der Baustelle:
Sauberkeit auf der Baustelle hat höchste
Priorität. Deshalb ist täglich nach
Beendigung der Arbeiten die Baustelle
besenrein zu verlassen.
Verunreinigungen der Straßen durch
Lieferverkehr sind unverzüglich zu
beseitigen.

Vorgaben und Entsorgungsregelungen
für Bauschutt/Abfall:
Jeglicher Bauschutt ist sofort zu
entfernen. Sämtliche
Verpackungsmaterialien, Folien, Schutt
usw., die bei der Montage anfallen, sind
vom AN kostenfrei zu Entsorgen.

Schuttcontainer sind wöchentlich,
spätestens bis freitags, abzufahren. Es
sollten grundsätzlich abschließbare
Schuttcontainer verwendet werden.
Sollte sich der AN für andere Container
entschieden, hat er den durch die Nutzer
der Liegenschaft oder anderen
eingeworfenen Müll mit abzufahren.
Bei Zuwiderhandlungen wird auf Kosten
des AN eine Reinigungsfirma bestellt.

Teilnahme an Baubesprechungen:
Baubesprechungen finden regelmäßig
statt. Termine werden von der Bauleitung
mitgeteilt. Der AN verpflichtet sich, an
den Baubesprechungen teilzunehmen,
wenn dieses von der Bauleitung gefordert
wird.

Sicherheitsbeauftragter des AN/SiGeKo:
Das Bauvorhaben fällt unter die
Baustellenverordnung.
Ein "SiGe-Plan" wird vom Ing.-Büro
aufgestellt und nach Bauverlauf
fortgeschrieben. Es ist danach zu
verfahren.

Die Überwachung und Koordination der
SiGeKo-Vorschriften, nach der
Baustellenverordnung vom 10.06.1998,
erfolgt durch ein Ing.-Büro. Den
Anweisungen des SiGeKo's ist
umgehend Folge zu leisten.

Die Unfallverhütungsvorschriften sowie
Sicherheits- und
Gesundheitsschutzkennzeichnung am
Arbeitsplatz (BGV A8) sind einzuhalten.

Verpflichtendes Führen von
Bautagesberichten:
Vom AN sind Bautagesberichte mit den
vom AG geforderten Angaben zu führen
und wöchentlich am Montag der darauf
folgenden Woche zu übergeben. Ein
entsprechendes Formblatt wird gestellt.

Detaillierter Bauzeitenplan durch AN:
Die Arbeiten sind in Zeit und Reihenfolge
nach den Terminangaben des AGs
auszuführen. Vor Auftragserteilung ist
vom AN in Absprache mit dem
AG/Bauleiter innerhalb einer Woche ein
detaillierter Bauzeitenplan als Ergänzung
zum bestehenden Gesamtbauzeitenplan
vorzulegen, unter Angabe des
Personaleinsatzes für das betreffende
Gewerk.

Alle Daten, wie Termine und
Personaleinsatz, sind mit dem
AG/Bauleiter abzustimmen.

Arbeitszeiten auf der Baustelle,
Wochenarbeitszeit und ggf.
Wochenendarbeitszeit:
Die Baustelle (Bauzaun etc.) ist in den
arbeitsfreien Zeiten (montags -
donnerstags von 17.00 - 06.30 Uhr und
freitags von 17.00 - montags 06.30 Uhr)
vom AN verschlossen zu halten.
In Abstimmung mit der Bauleitung
können andere Zeiten, sowie zusätzliche
Zeiten (nach 17.00 Uhr, samstags)
vereinbart werden. Für das Abschließen
der Baustelle (Bauzaun etc.) ist jedoch
allein der AN zuständig.

Rauchverbot:
Im kompletten Gebäude besteht
Rauchverbot.
Rauchen ist nur außerhalb des
Gebäudes erlaubt.

Brandverhütung:
Es wird eindringlich auf die
Brandgefahren bei Schweißarbeiten,
Arbeiten mit offener Flamme und
Arbeiten mit leicht entzündlichen Stoffen
hingewiesen. Bei Bausanierungen ist die
Brandgefahr oftmals noch höher als bei
Neubauten. Immer wieder entstehen
große Schäden, oftmals auch durch
ungenügende Vorsorge und Leichtsinn.
Der Bieter kalkuliert den erhöhten
Aufwand für die Vorhaltung von
Feuerlöschern aller Brandklassen in
ausreichender Größe und Anzahl ein. Bei
Unklarheiten über bestimmte
Gefahrenklassen sind Rat und Auskünfte
bei der zuständigen Feuerwehr oder
amtlichen Brandschutzbehörde
einzuholen. Bei Arbeiten mit offener
Flamme müssen die entsprechenden
Feuerlöscher an der Arbeitsstelle (nicht in
der Baucontainer) bereitstehen. Das
Personal muss mit der Bedienung der
Geräte vertraut sein. Nach Beendigung
von Arbeiten mit der offenen Flamme
oder Schweißarbeiten ist jeweils eine
Überwachung der Werkstücke und des
Bauwerkteiles solange erforderlich, bis
absolut sicher ist, dass kein Brand
entstehen kann. Rauchen ist an der
Baustelle überall dort verboten, wo
brennbare Bauteile lagern, eingebaut sind
oder werden. Es wird ausdrücklich darauf
verwiesen, dass der Bieter für alle
Schäden haftet, die auf seine Arbeiten
zurückzuführen sind. Die Bauleitung ist
berechtigt, die Arbeiten sofort stillzulegen,
wenn sie mangelnde Vorsorge feststellt.

Materiallagerung:
Aufstellflächen für Material- und
Aufenthaltscontainer stehen auf der
Baustelle zur Verfügung.
Der Einbau von Bautüren und das Lagern
von Material im Altbau ist nicht gestattet.

Funktionsprüfung/Probebetrieb:
Es ist ein Messprotokoll über den
vorausgegangenen Probebetrieb der
betriebsbereiten Anlage anzufertigen und
dem AG unverzüglich vorzulegen.

Vor Inbetriebnahme der fertigen Anlage
hat der Auftragnehmer eine Prüfung der
kompletten Installation durchzuführen.
Sofern Geräte und Materialien zum
vertraglich festgesetzten Endtermin nicht
lieferbar sind, muss ein Provisorium
eingebaut werden, dass den
betriebssicheren Gebrauch der Anlage
gewährleistet. Die Kosten hierfür trägt der
Auftragnehmer.

Revisionsunterlagen:
4 Wochen vor vertraglich festgesetzter
Fertigstellung sind dem Bauherrn
folgende Unterlagen in dreifacher
Ausführung, in Ordnern mit
Inhaltsverzeichnis zu liefern. Siehe dazu
auch gesonderte Position
"Revisionsunterlagen" im
Leistungsverzeichnis:

a) Revisionspläne mit allen Dimensionen,
Längen, Leitungsarten etc..

b) Revisionsschaltbilder der Verteilungen.

c) Alle erforderlichen Prüfzeugnisse,
Abnahmeberichte und
Genehmigungsunterkunden für die
einzelnen Anlagenteile zu übergeben.

d) Anlagenbeschreibungen, Wartungs-
und Bedienungsanweisungen

e) drei kompl. Sätze der vorgenannten
Unterlagen auf Datenträger (CAD
Dateien, Office Dateien).

Umweltschutz:
Bei der Ausführung sämtlicher Arbeiten
sind umweltschädliche Auswirkungen zu
vermeiden bzw. auf ein Mindestmaß zu
begrenzen. Recycling- oder
recyclingfähige Produkte sind
vorzuziehen.
Der Energieverbrauch, der Verbrauch
von Produkten, die mit der Vernichtung
tropischer Regenwälder oder bedrohter
Tierarten einhergehen, sowie
Schadstoffemissionen, schädliche
Strahlungen oder die
Ozonschichtschädigende, chemische
Stoffe, die Verwendung schädlicher
Substanzen nach der EU-Liste 1 und der
"Roten Liste", sind auf ein Minimum zu
begrenzen. Die Verwendung oder
Emission jeglicher derartiger Produkte,
Schadstoffe oder Substanzen bedarf,
eventuell einhergehend mit einer
Umweltverträglichkeitsprüfung, der
gesonderten schriftlichen Zustimmung
des AG.

*Hinweis*
Der Ausführungszeitraum der
Gesamtbaumaßnahme ist wie folgt
geplant:

Baubeginn: 07.10.2024
Bauende: 30.10.2026

Die Ausführung erfolgt in 3
Bauabschnitten:

1. Bauabschnitt ab 07.10.2024 bis
07.01.2025:
Abbruch Bestandsgebäude, Erstellung
Geothermiebohrungen, Erstellung
Grobplanum
2. Bauabschnitt ab 06.01.2025 bis
30.10.2026:
Neubau
3. Bauabschnitt ab 13.01.2025 bis
17.07.2026:
Energetische Sanierung im Bestand

Die Ausführungsfristen der im LV
abgefragten Leistung sind dem
Bauzeitenplan, bzw. dem
Veröffentlichungstext zu entnehmen.

*Hinweis*
Allgemeine Technische
Vertragsbedingungen

Die Anwendung der allgemein
anerkannten Regeln der Technik sowie
der  einschlägigen DIN-(EN)-Richtlinien
ist durch die vollumfängliche
Vereinbarung der VOB
selbstverständliche Vertragsgrundlage.
Auf die technischen Spezifikationen im
Anhang TS der VOB wird verwiesen und
insofern auf die Auflistung der geltenden
Normen in der Beschreibung verzichtet.

Darüber hinaus gelten alle zum
Ausführungszeitpunkt gültigen
behördlichen Erlasse und Gesetze sowie
Unfallverhütungsvorschriften, Auflagen
der Feuerwehr, Richtlinien der Hersteller,
sowie alle weiteren DIN-Vorschriften und
Richtlinien, die für die geforderte Leistung
in Frage kommen, in der
zum Zeitpunkt der Angebotsabgabe
gültigen Fassung.

Werden in der Beschreibung Normen
genannt hat dies hinweisenden Charakter
und/oder dient der exakten Formulierung
der Anforderungen.

### Titel 01 Baustelleneinrichtung

**01.0010 Einrichten und Räumen der Baustelle**
Einrichten und Räumen der Baustelle sowie Vorhalten der
Baustelleneinrichtung für sämtliche in der
Leistungsbeschreibung aufgeführten Leistungen,
einschl. An- und Abfahrt und Vorhalten aller benötigten
Geräte, Ausrüstungen, Werkzeuge,
Maschinen, Gerüste, Container und Einrichtungen für
sämtliche in der Leistungsbeschreibung aufgeführten
Leistungen im notwendigen Umfang zur Erfüllung der
vorgegebenen Fertigstellungsfristen, soweit nicht
gesondert
ausgeschrieben.
Wiederherstellung des ursprünglichen Zustands aller
benutzten Flächen.
Menge: 1,000 Psch

### Titel 02 Bestand

#### Bereich 02.00 Fliesen- und Plattenbeläge

*Hinweis*
Vorarbeiten

**02.00.0010 Schutzabdeck. Bodenfläche**
STLB-Bau 2025-10 034
Schutzabdeckung der Bodenfläche,
Abdeckung aus Folie, Dicke 0,3 mm, herstellen und
beseitigen.
Menge: 50,000 m2

**02.00.0020 Boden - Reinigung des Untergrundes**
Prüfen und Reinigen des Untergrundes, Aufnehmen und
Entsorgen von grober Verschmutzung und
haftungsmindernden
Stoffen, Staubreste gründlich absaugen.
Der Untergrund muss raumbeständig, fest und sauber sein
(staubfrei, frei von Wachs, Farbschichten u.a.
Trennmitteln).
Der evtl. anfallende Schutt wird Eigentum des
Auftragnehmers und ist abzutransportieren und
fachgerecht zu
entsorgen, inkl. Gebühren.
Menge: 180,000 m2

**02.00.0030 Wand Reinigen - des Untergrundes**
Wie vor, jedoch:
Verschmutzungen und haftungsmindernde Trennschichten
auf
neuen Wand-Oberflächen aus KZ-Putz und
GK-/Zementbauplatten entfernen, mit
Industriestaubsauger
absaugen.
Menge: 110,000 m²

**02.00.0040 Untergrund anschleifen Estrich**
STLB-Bau 2025-10 036
Anschleifen des Untergrundes aus Estrich, für
Fliesen-/Plattenarbeiten.
Menge: 180,000 m2

**02.00.0050 Überstand Randdämmstreifen abschneiden**
STLB-Bau 2025-10 036
Abschneiden des Überstandes des Randdämmstreifens aus
Mineralwolle, für Bodenbelagarbeiten.
Menge: 200,000 m

**02.00.0060 Feuchtigkeitsmessung**
STLB-Bau 2025-10 024
Feuchtigkeitsmessung nach dem CM-Verfahren DIN 18560-1,
Ausführung auf Anordnung des AG.
Menge: 2,000 St

*Hinweis*
Untergrundvorbereitung

**02.00.0070 Boden - Voranstrich auftragen Kunstharz-Dispersion**
STLB-Bau 2025-10 025
Voranstrich auftragen, auf Boden, Untergrund
Zementestrich,
mit Kunstharz-Dispersion.
Menge: 180,000 m2

**02.00.0080 Wand - Voranstrich auftragen Kunstharz-Dispersion**
Voranstrich auftragen, mit Kunstharz-Dispersion, auf
Wand,
Untergrund Beton und Mauerwerk.
Menge: 120,000 m2

**02.00.0090 Untergrund spachteln**
Vollflächiges Spachteln des Untergrundes aus Mauerwerk
und
Beton, mittlere Dicke 2 mm, einschl. Schleifen, für
Fliesen-/Plattenarbeiten, Untergrund senkrecht.
Menge: 120,000 m2

*Hinweis*
Abdichtung Sanitärräume

**02.00.0100 Bodenflächen Sanitärräume, W1-l**
STLB-Bau 2025-10 018
Abdichtung der Bodenflächen von Innenräumen im Verbund
(AIV-F) DIN 18534-1 und DIN 18534-3,
Wassereinwirkungsklasse W1-I (mäßig), Rissklasse R1-I
(Rissbreitenänderung/-neubildung nach Aufbringen der
Abdichtung bis 0,2 mm), mit mineralischen
Dichtungsschlämmen CM DIN EN 14891, rissüberbrückend,
mind. 2-mal auftragen, Trockenschichtdicke mind. 2 mm.
Menge: 180,000 m2

**02.00.0110 Wandsockel Sanitärräume, W1-I**
STLB-Bau 2025-10 018
Abdichtung der Wandsockel von Innenräumen im Verbund
(AIV-F) DIN 18534-1 und DIN 18534-3,
Wassereinwirkungsklasse W1-I (mäßig), Rissklasse R1-I
(Rissbreitenänderung/-neubildung nach Aufbringen der
Abdichtung bis 0,2 mm), mit mineralischen
Dichtungsschlämmen CM DIN EN 14891, rissüberbrückend,
mind. 2-mal auftragen, Trockenschichtdicke mind. 2 mm,
Breite Abdichtung '30' cm.
Menge: 200,000 m

**02.00.0120 Wandflächen Sanitärräume, W0-l**
Abdichtung der Innenwandflächen im Verbund (AIV-F) DIN
18534-1 und DIN 18534-3, Wassereinwirkungsklasse W1-I
(mäßig), Rissklasse R1-I
(Rissbreitenänderung/-neubildung
nach Aufbringen der Abdichtung bis 0,2 mm), mit
mineralischen
Dichtungsschlämmen CM DIN EN 14891, rissüberbrückend,
mind. 2-mal auftragen, Trockenschichtdicke mind. 2 mm.
Menge: 60,000 m2

**02.00.0130 Abdichten von Bewegungs- und Anschlussfugen, Ecken**
Hochelastisches, gewebekaschiertes
Sicherheitsdichtband über
Anschluss- oder Bewegungsfugen, horizontal und
vertikal, in
Wandecken, mit Verbundabdichtungsmaterial vollflächig
verkleben. Stöße sind überlappend auszuführen und zu
verkleben. Alle Dichtbänder sind vollständig und über
die
Ränder hinaus mit Abdichtungsmaterial überarbeitet.
Menge: 290,000 m

**02.00.0140 Abdichten von Außenecken**
Abdichten von Außenecken:
Hochelastisches, gewebekaschiertes
Sicherheitsdichtband an
Wand-Außenecken mit Verbundabdichtungsmaterial
vollflächig
verkleben. Stöße sind überlappend auszuführen und zu
verkleben. Alle Dichtbänder sind vollständig und über
die
Ränder hinaus mit Abdichtungsmaterial überarbeitet.
Menge: 90,000 St

**02.00.0150 Abdichten von Innenecken**
Abdichten von Innenecken:
Hochelastisches, gewebekaschiertes
Sicherheitsdichtband an
Wand-Innenecken mit Verbundabdichtungsmaterial
vollflächig
verkleben. Stöße sind überlappend auszuführen und zu
verkleben. Alle Dichtbänder sind vollständig und über
die
Ränder hinaus mit Abdichtungsmaterial überarbeitet.
Menge: 100,000 St

**02.00.0160 Anschluss Durchdringung Wand**
STLB-Bau 2025-10 018
Anschluss an Durchdringung in der Abdichtung der
Innenwandflächen von Innenräumen im Verbund (AIV-F) DIN
18534-1 und DIN 18534-3, mit Dichtmanschette,
Wassereinwirkungsklasse W0-I (gering), Rissklasse R1-I
(Rissbreitenänderung/-neubildung nach Aufbringen der
Abdichtung bis 0,2 mm).
Menge: 130,000 St

*Hinweis*

**02.00.0170 Bekl. Wand, Format 10x10cm**
Bekleidung an Wänden, auf Mauerwerk und Stahlbeton,
Trockengepresste keramische Fliesen
DIN EN 14411, Gruppe BIb, glasiert (GL) für
Wandbekleidungen im Innenbereich (Steinzeugfliesen),
1. Sorte,
Hergestellt innerhalb der EU,
Produktkategorie: Mosaik,
Nennmaß = 10 x 10 cm,
Herstellmaß = 97 x 97 x 6,5 mm,
Rückseitig thermoplastisch verklebt
Farbe: azur hell,
ähnlich RAL/NCS-Nr.: -/S 2030-R80B,
Color Shade Variation: V0,
Design: Unifarben glasiert, eben.
Oberfläche: eben,
mit veredelter, photokatalytisch aktiver Oberfläche.
Abriebgruppe: 2 (glasiert),
Belastungsgruppe: 1
Einschl. Fugenschnitt-Verlegung im Dünnbett gemäß DIN
18157,
Dünnbett aus zementhaltigem Mörtel Typ C DIN EN
12004-1,
verfugen durch Einschlämmen mit Fugenmörtel, Fugenfarbe
nach Wahl des AG, zementhaltig (CG) DIN EN 13888-1,
Arbeitshöhe der zu bearbeitenden oder zu bekleidenden
Fläche
bis 3,5 m über der Standfläche des hierfür
erforderlichen
Gerüstes.

Ausführung gem. Zeichnung:
Fliesenspiegel WC Beh. WC A_00_05, Plannummer 7518
Fliesenspiegel WC Lehrer A_00_26+27, Plannummer 7517
Fliesenspiegel WC Schüler A_00_30, Plannummer 7516
Fliesenspiegel WC Lehrende A_00_03/ Beh. WC A_00_05,
Plannummer 7515
Menge: 130,000 m2

**02.00.0180 Bekleidung Wand in Kleinflächen bis 0,5m², vertikal**
Bekleidung an Wänden, auf Mauerwerk und Stahlbeton wie
zuvor beschrieben, jedoch:
In Kleinflächen (Laibungsbereiche) bis 0,5m².

Farbe: azur hell
Menge: 2,000 St

**02.00.0190 Bekleidung Wand in Kleinflächen bis 0,5-1m², vertikal**
Bekleidung an Wänden, auf Mauerwerk und Stahlbeton wie
zuvor beschrieben, jedoch:
In Kleinflächen (Laibungsbereiche) 0,5 bis 1m².

Farbe: azur mittel
Menge: 4,000 St

**02.00.0200 Bekleidung Wand in Kleinflächen bis 0,5m², horizontal**
Bekleidung an Wänden, auf Mauerwerk und Stahlbeton wie
zuvor beschrieben, jedoch:
In Kleinflächen (Laibungsbereiche) bis 0,5m²,
horizontal.

Farbe: azur hell
Menge: 2,000 St

**02.00.0210 Flliesenschnitt gerade**
Wandfliesen, wie zuvor beschrieben, nach Verlegeplan
gerade
zuschneiden, inkl. Anzeichnen, Anritzen und Brechen mit
Profi-Fliesenschneider. Kanten nachschleifen.
Menge: 300,000 m

**02.00.0220 Flliesenschnitt 45°**
Fliesenkanten für Außenecken/Vorwandinstallationen im
45-Grad-Winkel (Gehrung) schneiden. Einsatz von
Diamant-Trennscheibe, Kanten sauber
schleifen/polieren, um
Ausbrüche zu vermeiden. Ohne Verwendung von
Abschlussschienen.
Menge: 5,000 m

**02.00.0230 Fliesenschnitt Ausschnitte/Ausklinkungen, rund**
Herstellen von runden Installationslöchern in
Wandbelägen
für Rohrdurchführungen, Steckdosen oder Schalter
erstellen.
d= bis 100 mm
Menge: 130,000 St

**02.00.0240 Fliesenschnitt Ausschnitte/Ausklinkungen, eckig**
Herstellen von rechteckigen und quadratischen
Installationslöchern in Wandbelägen für Installationen
und
Einbauteile (Steckdosen, Schalter etc.).

b x h = ca. 20 x 15cm
Menge: 20,000 St

**02.00.0250 Belagsabschluss- und Kantenschutzprofil**
Belagsabschluss- und Kantenschutzprofil aus Edelstahl
gebürstet 1.4301 (V2A) mit trapezförmig gelochtem
Befestigungsschenkel und einem 87°-Winkel
anschließenden
Abschlussschenkel mit doppelt gefalzter Kopfausbildung
aus
Edelstahl-Bandmaterial in unterschiedlichen Längen als
Kantenschutz liefern und unter Beachtung der
Herstellerangaben fachgerecht einbauen.

Profilhöhe entsprechend der zuvor beschriebenen
Fliesen,
Höhe bis ca. 12,5 mm.
Menge: 15,000 m

*Hinweis*

**02.00.0260 Bodenfliesen, Format 10 x 10cm**
Bodenbelag aus trockengepressten Fliesen/Platten
DIN EN 14411, Gruppe BIb, glasiert (GL) für
Bodenbeläge im
Innenbereich,
1. Sorte,
Hergestellt innerhalb der EU,
Produktkategorie: Mosaik,
Nennmaß = 10 x 10 cm,
Herstellmaß = 97 x 97 x 6,5 mm,
Rückseitig thermoplastisch verklebt
(Bogen = 297 x 297 mm),
Farbe: azur dunkel,
ähnlich RAL/NCS-Nr.: 5007/S 4040-R90B,
Color Shade Variation: V0,
Design: Unifarben glasiert, eben.
Oberfläche: eben,
mit veredelter, photokatalytisch aktiver Oberfläche.
Rutschhemmung: R10
Abriebgruppe: 2 (glasiert),
Belastungsgruppe: 1
Einschl. Fugenschnitt-Verlegung im Dünnbett gemäß DIN
18157, Dünnbett aus zementhaltigem Mörtel Typ C DIN EN
12004-1,verfugen durch Einschlämmen mit Fugenmörtel,
Fugenfarbe nach Wahl des AG, zementhaltig (CG) DIN EN
13888-1,
Ausführung gemäß Zeichnung.

Ausführung gem. Zeichnung:
Fliesenspiegel WC Beh. WC A_00_05, Plannummer 7518
Fliesenspiegel WC Lehrer A_00_26+27, Plannummer 7517
Fliesenspiegel WC Schüler A_00_30, Plannummer 7516
Fliesenspiegel WC Lehrende A_00_03/ Beh. WC A_00_05,
Plannummer 7515
Menge: 80,000 m2

**02.00.0270 Sockel H 6cm**
Fliesen wie zuvor beschrieben, jedoch als
Fliesensockel,
Höhe 6cm.
Menge: 110,000 m

**02.00.0280 Fliesenschnitt gerade**
Bodenfliesen, wie zuvor beschrieben, nach Verlegeplan
gerade
zuschneiden, inkl. Anzeichnen, Anritzen und Brechen mit
Profi-Fliesenschneider. Kanten nachschleifen.
Menge: 200,000 m

**02.00.0290 Trennschienenprofile**
Herstellen von Belagsabschlüssen und -übergängen mit
geeigneten Trennschienenprofilen.
Trennschienen auf die erforderliche Maße ablängen und
als
Abschlussschiene bzw. im Übergangsbereich von
Fliesenbelägen an andere Bodenbeläge oder in
Türdurchgängen fachgerecht befestigen und einarbeiten.
Länge: variierend, zw. 760 - 3010 mm
Höhe bis 12,5 mm
Die Verarbeitungsrichtlinien des Herstellers sind
einzuhalten.
Material: Edelstahl, V2A
Menge: 20,000 m

**02.00.0300 Herstellung von Dehnungs-/Bewegungsfugen**
Herstellung von Dehnungs-/Bewegungsfugen zur
Feldbegrenzung bei Bodenflächen > 40 m², mit geeigneten
Fugenprofilen für die Verlegung im Dünnbett.
Material: Edelstahl,
Fugenbreite: bis ca. 12 mm.
Profilhöhe bis ca. 12,5 mm
Menge: 20,000 m

**02.00.0310 Sauberlaufzone Haupteingang**
Sauberlaufzone für Haupteingang liefern und
inklusive Winkelrahmen fachgerecht
setzten.

Ausführung der Sauaberlaufzone wie folgt:

Breite: ca. 6600 mm
Tiefe: ca. 4660 mm

Winkelrahmen als L-Winkel aus Aluminium,
Materialstärke 3 mm,
Höhe ca. 2,0 cm
Breite 2,0 cm

Trägerprofil aus starkwandigem, verwindungssteifem
Edelstahl mit unterseitiger Trittschalldämmung,
Gesamtaufbau, einschließlich Rahmen ca. 20 mm
Trittfläche: eingelassene, widerstandsfähige,
witterungsbeständige Ripseinlage, R11,
Farbe Ripseinlage in Anthrazit
Brandverhalten der kompletten Mattenanlage nach EN
13501 in Cfl-s1,
Berollbarkeit mit Rollstühlen, Kinderwagen,
Transportkarren.
Menge: 1,000 St

#### Bereich 02.04 Sonstiges

**02.04.0010 Abdeckung Fliesenbeläge, Filzpappe**
Abdeckung als besonderer Schutz des Fliesenbelages
während
der andauernden Ausbauarbeiten,
aus Filzpappe liefern, einlagig und verschiebungssicher
verlegen und nach Abstimmung mit AG wieder aufnehmen,
abfahren und entsorgen.
Menge: 80,000 m²

**02.04.0020 Dokumentation der Schichtdicken**
Nach Aushärtung der Verbundabdichtung ist diese
stichprobenartig auf die geforderten
Mindest-Schichtdicken zu
überprüfen.
Die Prüfdurchführung erfolgt im Beisein des AG und ist
entsprechend zu protokollieren, Prüfprotokoll dem AG
übergeben.
Prüfpunkte sind anschließend mit Abdichtungsmaterial
funktionsgerecht nachzuarbeiten.
Menge: 6,000 St

**02.04.0030 Dauerelastischer Fugenverschluß in Innenräumen**
Dauerelastischer Fugenverschluß in Innenräumen,
an horizontalen und vertikalen Wand- und
Bodenanschlüssen sowie an Türbekleidungen,
Sanitärobjekten
und sonstigen anschließenden Bauteilen ausbilden,
einschl. Untergrund-Vorreinigung und Hinterfüllung der
Fugen.

Füllen mit Fugendichtstoff, auf Silikonbasis,
Fugenbreite bis 10mm,
Fugenfarbe: nach Wahl AG.
Menge: 550,000 m

**02.04.0040 Wandspiegel, 60 x 100 cm**
Wandspiegel, ca. 60 x 100 cm (Schüler-WC)
Lieferung und Montage von Wandspiegeln, Kanten
geschliffen.
Einbau in der Höhe eingepasst in das Fugenraster der
Wandfliesen. Inkl. herstellen von Aussparungen in
Fliesenflächen für den Einbau der Spiegel, inkl.
anarbeiten der
Fliesenbeläge mit entsprechenden beidseitigen
Fliesenschnitten.
Oberfläche Spiegel bündig mit Fliesenoberfläche,
unsichtbare
Befestigung durch Verklebung.
Untergrund:
- Zementputz
- Gipskartonbauplatten, imprägniert
Verglasung: bruchsicher gem. DGUV, bzw. VSG
Menge: 2,000 St

**02.04.0050 Wandspiegel, 70 x 120 cm**
Wandspiegel, ca. 70 x 120 cm (WC-Lehrende)
Lieferung und Montage von Wandspiegeln, Kanten
geschliffen.
Einbau in der Höhe eingepasst in das Fugenraster der
Wandfliesen. Inkl. herstellen von Aussparungen in
Fliesenflächen für den Einbau der Spiegel, inkl.
anarbeiten der
Fliesenbeläge mit entsprechenden beidseitigen
Fliesenschnitten.
Oberfläche Spiegel bündig mit Fliesenoberfläche,
unsichtbare
Befestigung durch Verklebung.
Untergrund:
- Zementputz
- Gipskartonbauplatten, imprägniert
Verglasung: bruchsicher gem. DGUV, bzw. VSG
Menge: 2,000 St

**02.04.0060 Wandspiegel 80 x 140**
Wandspiegel, ca. 80 x 140 cm (WC Lehrer)
Lieferung und Montage von Wandspiegeln, Kanten
geschliffen,
mit Edelstahlwinkel als Rahmen.
Montage in der Höhe eingepasst in das Fugenraster der
Wandfliesen.
- Fliesen
- Gipskartonbauplatten, imprägniert
Verglasung: bruchsicher gem. DGUV, bzw. VSG
Menge: 2,000 St

**02.04.0070 Wandspiegel 55 x 100**
Wandspiegel, ca. 55 x 100 cm (Behinderten WC),
stufenlos
kippbar.
Lieferung und Montage von Wandspiegeln, Kanten
geschliffen,
mit Edelstahlwinkel als Rahmen.
Montage in der Höhe eingepasst in das Fugenraster der
Wandfliesen.
- Fliesen
- Gipskartonbauplatten, imprägniert
Verglasung: bruchsicher gem. DGUV, bzw. VSG
Menge: 1,000 St

### Titel 03 Neubau

#### Bereich 03.00 Vorarbeiten

**03.00.0010 Schutzabdeck. Bodenfläche**
STLB-Bau 2025-10 034
Schutzabdeckung der Bodenfläche,
Abdeckung aus Folie, Dicke 0,3 mm, herstellen und
beseitigen.
Menge: 50,000 m2

**03.00.0020 Boden - Reinigung des Untergrundes**
Prüfen und Reinigen des Untergrundes, Aufnehmen und
Entsorgen von grober Verschmutzung und
haftungsmindernden
Stoffen, Staubreste gründlich absaugen.
Der Untergrund muss raumbeständig, fest und sauber sein
(staubfrei, frei von Wachs, Farbschichten u.a.
Trennmitteln).
Der evtl. anfallende Schutt wird Eigentum des
Auftragnehmers und ist abzutransportieren und
fachgerecht zu
entsorgen, inkl. Gebühren.
Menge: 700,000 m2

**03.00.0030 Wand Reinigen - des Untergrundes**
Wie vor, jedoch:
Verschmutzungen und haftungsmindernde Trennschichten
auf
neuen Wand-Oberflächen aus KZ-Putz und
GK-/Zementbauplatten entfernen, mit
Industriestaubsauger
absaugen.
Menge: 125,000 m²

**03.00.0040 Überstand Randdämmstreifen abschneiden**
STLB-Bau 2025-10 036
Abschneiden des Überstandes des Randdämmstreifens aus
Mineralwolle, für Bodenbelagarbeiten.
Menge: 420,000 m

**03.00.0050 Feuchtigkeitsmessung**
STLB-Bau 2025-10 024
Feuchtigkeitsmessung nach dem CM-Verfahren DIN 18560-1,
Ausführung auf Anordnung des AG.
Menge: 3,000 St

#### Bereich 03.01 Podeste Küche

**03.01.0010 Porenbeton in Kleinflächen, bis 1m²**
Herstellung eines Podestes als Aufstandsfläche für
Küchengeräte im Küchenbereich aus Porenbeton.

Abmessungen gem. Ausführungsplanung:
Länge: 70 cm,
Breite: 40 cm,
Höhe: 15 cm.

Tragfähigkeit:
Auslegung und Herstellung für eine maximale
Flächenlast von
100 kg/m².

Untergrundanschluss:
Podest auf vorhandenem Estrich herstellen.
Untergrund ggf. vorbereiten (Reinigung, Ausgleich).

Oberfläche eben herstellen.

Inkl. aller erforderlichen Nebenleistungen.
Menge: 1,000 St

**03.01.0020 Porenbeton in Kleinflächen, 1-2m²**
Herstellung eines Podestes als Aufstandsfläche für
Küchengeräte im Küchenbereich aus Porenbeton, wie zuvor
beschrieben, jedoch:

Abmessungen gem. Ausführungsplanung:
Länge: bis 245 cm,
Breite: 60cm,
Höhe: 15 cm.
Menge: 3,000 St

**03.01.0030 Porenbeton in Kleinflächen, 2-3m²**
Herstellung eines Podestes als Aufstandsfläche für
Küchengeräte im Küchenbereich aus Porenbeton, wie zuvor
beschrieben, jedoch:

Abmessungen gem. Ausführungsplanung:
Länge: 515 cm,
Breite: 68,5 cm,
Höhe: 15 cm.
Menge: 1,000 St

**03.01.0040 Porenbeton in Kleinflächen, 3-4m²**
Herstellung eines Podestes als Aufstandsfläche für
Küchengeräte im Küchenbereich aus Porenbeton, wie zuvor
beschrieben, jedoch:

Abmessungen gemäß Ausführungsplanung:
Länge: 485 cm,
Breite: 70 cm,
Höhe: 15 cm.
Menge: 1,000 St

**03.01.0050 Feinspachtelung in Kleinfllächen bis 1m²**
Herstellen einer Feinspachtelung (Schichtdicke 1-5 mm)
zum
Schließen von kleinen Poren und Lunkern, mit
hydraulisch
erhärtendem, flexiblem Dünnbettmörtel. Für die
Aufnahme des
nachfolgenden Verbundabdichtungssystems auf Wand- oder
Bodenflächen, in Kleinflächen bis 1m².

Vorbehandlung des Untergrundes mit
Kunstharz-Grundierung
zur Verbesserung des Haftverbunds auf saugfähigen
Untergründen.

Schichtdicke im Mittel: 3 mm.
Menge: 1,000 St

**03.01.0060 Feinspachtelung in Kleinfllächen bis >1-2m²**
Herstellen einer Feinspachtelung, wie zuvor
beschrieben,
jedoch:
In Kleinflächen >1-2m².
Menge: 3,000 St

**03.01.0070 Feinspachtelung in Kleinfllächen bis >2-3m²**
Herstellen einer Feinspachtelung, wie zuvor
beschrieben,
jedoch:
In Kleinflächen >2-3m².
Menge: 1,000 St

**03.01.0080 Feinspachtelung in Kleinfllächen bis >3-4m²**
Herstellen einer Feinspachtelung, wie zuvor
beschrieben,
jedoch:
In Kleinflächen >3-4m².
Menge: 1,000 St

**03.01.0090 Randdämmstreifen**
Randdämmstreifen aus Mineralwolle,
Dicke 10 mm, Höhe 25 mm
im Anschlussbereich der Podeste an Wände.
Menge: 25,000 m

#### Bereich 03.02 Abdichtung und Fliesen Küche

*Hinweis*
Die Abdichtung der Wandflächen soll auf folgende Räume
beschränkt werden:

B_00_01 Flur / Lager,
B_00_11 HWR,
B_00_12 Spülküche,
B_00_13 Vorbereitung
B_00_14 Küche / Ausgabe.

Die Wandabdichtung in den genannten Räumen soll bis zu
einer Höhe von 80 cm ausgeführt werden.

Von dieser Anpassung unberührt bleiben alle weiteren
Anforderungen der DIN 18534, insbesondere die
Ausführungsklasse W3-I.

**03.02.0010 Grundieren abzudichtender Flächen (Boden/Wand):**
Grundieren abzudichtender Flächen (Boden/Wand):
Aufbringen einer Epoxidharzgrundierung als
vorbereitende
Maßnahme für die anschließende
Polyurethanharz-Abdichtung.

Frische Grundierung mit feuergetrocknetem Quarzsand Ø
0,1 -
0,3 mm abstreuen. Nach Erhärtung unzureichend
eingebundene Quarzkörner aufnehmen und entsorgen.
Menge: 250,000 m²

**03.02.0020 Abdichten von Bewegungs- und Anschlussfugen**
Abdichten von Bewegungs- und Anschlussfugen:
Hochelastisches, beidseitig mit Vliesgewebe
beschichtetes
Dichtband über Anschluss- und Bewegungsfugen sowie
Wandecken auf grundiertem Untergrund vollflächig mit
Verbundabdichtungsmaterial - oder systemkonformen
Montagekleber auf Polymerbasis - verkleben und
vollständig
überdecken. Stöße überlappend ausführen.
Menge: 210,000 m

**03.02.0030 Abdichten von Innenecken**
Abdichten von Innenecken:
Hochelastisches, beidseitig mit Vliesgewebe
beschichtetes
Dichtband über Wand-Innenecken auf grundiertem
Untergrund
vollflächig mit Verbundabdichtungsmaterial - oder
systemkonformen Montagekleber auf Polymerbasis -
verkleben
und vollständig überdecken. Stöße überlappend
ausführen.
Menge: 50,000 St

**03.02.0040 Abdichten von Außenecken**
Abdichten von Außenecken:
Hochelastisches, beidseitig mit Vliesgewebe
beschichtetes
Dichtband über Wand-Außenecken auf grundiertem
Untergrund
vollflächig mit Verbundabdichtungsmaterial - oder
systemkonformen Montagekleber auf Polymerbasis -
verkleben
und vollständig überdecken. Stöße überlappend
ausführen.
Menge: 18,000 St

**03.02.0050 Flächenabdichtung an Wand- und Sockelflächen**
Flächenabdichtung an Wand- und Sockelflächen mit
Reaktionsharz:
Grundierte Wandflächen mit Polyurethanharz-Abdichtung
in
mind. zwei Arbeitsgängen abdichten. Das standfeste
Abdichtungsmaterial mit der Zahnung aufspachteln. Der
Auftrag
jeder Schicht muss fehlstellenfrei und in
gleichmäßiger Dicke
erfolgen. Der nachfolgende Arbeitsgang hat nach 8 bis
24
Stunden zu erfolgen. Gesamttrockenschichtstärke mind.
1,0
mm.

Zur besseren Unterscheidbarkeit und Kontrolle die
zweite
Abdichtungsschicht nach Bedarf mit Kontrastfarbe
einfärben.

Die letzte Abdichtungsschicht mit Quarzsand der
Körnung Ø 0,4
- 0,8 mm abstreuen. Nach Erhärtung nicht eingebundenen
Quarzsand gründlich absaugen und entfernen.

Für das Abdichtungsmaterial ist das allgemein
bauaufsichtliche
Prüfzeugnis (abP) für die Beanspruchungsklasse C gemäß
DIBt
Bauregelliste A vorzulegen.
Menge: 125,000 m²

**03.02.0060 Flächenabdichtung an Bodenflächen**
Flächenabdichtung an Bodenflächen mit Reaktionsharz:
Grundierte Bodenflächen mit
Polyurethan-Flüssigharz-Abdichtung in mind. zwei
Arbeitsgängen abdichten. Fließfähiges
Abdichtungsmaterial mit
der Zahnung verteilen und mittels Stachelwalze
entlüften. Der
Auftrag jeder Schicht muss fehlstellenfrei und in
gleichmäßiger
Dicke erfolgen. Der nachfolgende Arbeitsgang hat nach
8 bis 24
Stunden zu erfolgen. Zur besseren Unterscheidbarkeit
und
Kontrolle die zweite Abdichtungsschicht nach Bedarf mit
Kontrastfarbe einfärben.

Gesamttrockenschichtstärke mind. 1,0 mm. Die letzte
Abdichtungsschicht mit Quarzsand der Körnung Ø 0,4 -
0,8 mm
abstreuen. Nach Erhärtung nicht eingebundenen Quarzsand
gründlich absaugen und entfernen.

Für das Abdichtungsmaterial ist das allgemein
bauaufsichtliche
Prüfzeugnis (abP) für die Beanspruchungsklasse C gemäß
DIBt
Bauregelliste A vorzulegen.
Menge: 150,000 m²

**03.02.0070 Flächenabdichtung in Kleinflächen bis 1m²**
Flächenabdichtung an Bodenflächen mit Reaktionsharz in
Kleinflächen, wie zuvor beschriben, jedoch:
In Kleinflächen bis 1m².
Menge: 1,000 St

**03.02.0080 Flächenabdichtung in Kleinflächen >1-2m²**
Flächenabdichtung an Bodenflächen mit Reaktionsharz in
Kleinflächen, wie zuvor beschriben, jedoch:
Kleinflächen >1-2m².
Menge: 3,000 St

**03.02.0090 Flächenabdichtung in Kleinflächen >2-3m²**
Flächenabdichtung an Bodenflächen mit Reaktionsharz in
Kleinflächen, wie zuvor beschriben, jedoch:
Kleinflächen >2-3m².
Menge: 1,000 St

**03.02.0100 Flächenabdichtung in Kleinflächen >3-4m²**
Flächenabdichtung an Bodenflächen mit Reaktionsharz in
Kleinflächen, wie zuvor beschriben, jedoch:
Kleinflächen >3-4m².
Menge: 1,000 St

**03.02.0110 Flächenabdichtung an Kühlzellen ohne Sockel**
Flächenabdichtung an Kühlzelle ohne Sockel anschließen:

Grundieren der Untergründe des schräg ausgesparten
Estrichbereichs mit einer Grundierung auf
Epoxidharzbasis.
Grundierung im frischen Zustand mit feuergetrocknetem
Quarzsand 0,1-0,3 mm absanden.

Abdichten der Estrichschrägen und des Metallbauteils
mit
selbstklebendem Dichtband, Stöße überlappend
ausführen. Das
Dichtband mit Verbundabdichtung vollständig überdecken.
Mindestens zwei Schichten Abdichtung auftragen.
Stellen eines
geschlossenzelligen Randdämmstreifens in der Flucht der
Bewegungsfuge. Anschließend die Aussparung des
Estrichs mit
Vergussmörtel aus Epoxidharz und feuergetrocknetem
Quarzsand grob und fein im Mischungsverhältnis 1:1:1
nach
Raumteilen kapillardicht und schwindfrei vergießen.
Menge: 20,000 m

**03.02.0120 Abdichtungsanschluss an Bodenabläufe**
Abdichtungsanschluss an Bodenabläufe:
Aufstockelement mit Vergussmörtel aus Epoxidharz und
feuergetrocknetem Quarzsand grob und fein im
Mischungsverhältnis 1:1:1 nach Raumteilen
kapillardicht und
schwindfrei vergießen. Die Oberfläche des Vergusses ist
abzusanden.

Edelstahlandichtflansch mit Aceton gründlich reinigen.
Fette,
lose Teile und andere haftungsmindernde Stoffe restlos
entfernen. Grundieren des Flansches mit
Epoxidharzgrundierung und absanden mit
feuergetrocknetem
Quarzsand Ø 0,1 - 0,3 mm.

Anschließen der Polyurethanharz-Abdichtung an den
Andichtflansch unter Einlage von alkalibeständigem
Glasgittergewebe als Verstärkung.
Menge: 6,000 St

**03.02.0130 Abdichtungsanschluss an Rohrdurchdringungen**
Abdichtungsanschluss an Rohrdurchdringungen (Wand):
An Rohrdurchdringungen hochelastische, gewebekaschierte
Dichtmanschette,
Lochdurchmesser bis DN 50,
über die Rohrdurchführung stülpen, so dass die
Manschette das
Rohr vollständig umfasst, anschließend mit
Abdichtungsmaterial
fixieren.

Vor der Endinstallation der Armaturen Fugen zwischen
Belag
und Rohrdurchführung mit elastischem, hochbelastbarem
und
chemikalienbeständigem Fugenfüllstoff ausspritzen.
Menge: 50,000 St

*Hinweis*
Wände

**03.02.0140 Wandfliesen, Format 25 x 25 cm**
Ansetzen und Verfugen von Wandfliesen - Zementär:
Fliesenformat: 25 x 25
Fliesenfarbe: grigio sardo matt.

Ansetzen der Wandfliesen im Dünnbett auf
Verbundabdichtung
mit hydraulisch erhärtendem, flexiblem Dünnbettmörtel,
C2 TE
S1 gemäß DIN EN 12004.

Fliesenflächen mit hochfestem, hydraulisch schnell
erhärtendem, einkomponentigem Fugenmörtel auf
Feinstzementbasis verfugen. Fugenmörtel mit hoher
Abriebfestigkeit CG2 gemäß DIN EN 13888, beständig bei
Dampfstrahlreinigung.

Fugenbreite 3 mm
Fugenfarbe nach Wahl des AG
Menge: 405,000 m²

**03.02.0150 Mehrpreis: Ansetzen und Verfugen von Wandfliesen, Epoxidharz**
Mehrpreis: Ansetzen der zuvor beschriebenen
Wandfliesen im
Dünnbett mit Epoxidharzklebstoff R2 T gemäß DIN EN
12004.

Verfugen der Fliesenflächen mit
Reaktionsharzfugenmörtel RG
gemäß DIN EN 13888.
Menge: 105,000 m²

**03.02.0160 Mehrpreis: Wandfliesen, Format 15 x 15 cm**
Mehrpreis für Wandfliesen, wie zuvor beschrieben,
jedoch:
Format: 15 x 15cm.
Menge: 405,000 m²

**03.02.0170 Stirnseiten vertikal/ Wandende in Küche bis 1m²**
Position wie vor, jedoch:
Ansetzen von Fliesen an Wandenden/ Stirnseiten.

Breite ca. 25 cm
Höhe ca. 3,5 m
Menge: 10,000 m

**03.02.0180 Flliesenschnitt gerade**
Fliesen und Platten nach Verlegeplan gerade
zuschneiden, inkl.
Anzeichnen, Anritzen und Brechen mit
Profi-Fliesenschneider.
Kanten nachschleifen.
Menge: 670,000 m

**03.02.0190 Flliesenschnitt 45°**
Fliesenkanten für Außenecken/Vorwandinstallationen im
45-Grad-Winkel (Gehrung) schneiden. Einsatz von
Diamant-Trennscheibe, Kanten sauber
schleifen/polieren, um
Ausbrüche zu vermeiden. Ohne Verwendung von
Abschlussschienen.
Menge: 5,000 m

*Hinweis*

**03.02.0200 Verlegen und Verfugen von Bodenfliesen - Epoxidharz:**
Verlegen und Verfugen von Bodenfliesen - Epoxidharz:

Fliesenformat: 15 x 15cm
Fliesenfarbe: grigio sardo matt
Rutschhemmung: R 11
Fugenfarbe nach Wahl des AG.

Verlegen der Bodenfliesen im Dünnbett mit
Epoxidharzklebstoff
R2 T gemäß DIN EN 12004.

Verfugen der Fliesenflächen mit
Reaktionsharzfugenmörtel RG
gemäß DIN EN 13888.
Menge: 150,000 m²

**03.02.0210 Hohlkehlsockel**
Fliesen wie zuvor beschrieben, jedoch als
Hohlkehlsockel,
liegend verlegt.
Menge: 160,000 m

**03.02.0220 Außenecke**
Position wie zuvor beschrieben, jedoch:
Hohlkehlsockel als Außenecke.
Menge: 18,000 St

**03.02.0230 Innenecke**
Position wie zuvor beschrieben, jedoch:
Hohlkehlsockel als Innenecke.
Menge: 50,000 St

**03.02.0240 Hinterfüllmaterial einbringen**
Einlegen von geschlossenzelligem, unverrottbarem
Polyethylen-Material DIN POLYBAND als Hinterfüllprofil
einschließlich aller Nebenarbeiten.
DIN Polyband 10mm
Menge: 160,000 m

**03.02.0250 Eckschutzprofil**
Liefern und Einbauen von Eckschutzviertelkreisprofilen
aus
gekantetem, abgerundeten Edelstahl in 1.4301 (V2A)
durch
Montage an 90°-Eckausbildungen,
bündig mit dem Fliesenbelag, zum Schutz der Beläge im
Eckbereich nach Plan bzw. Angabe der Bauleitung.
Fachgerecht einbauen unter Berücksichtigung der
Herstellerangaben.

Edelstahl 1.4301- gebürstet
Höhe bis ca. 50 mm

Ausführung gem. Zeichnung: Sockeldetail Küche,
Plannummer
6008
Menge: 70,000 m

**03.02.0260 Anarbeiten der Bodenfliesen an Bodenabläufe**
Anarbeiten der Bodenfliesen an quadratische
Bodenabläufe.
Abmessung der Bodenabläufe ca. 10x10 cm.
Menge: 6,000 St

**03.02.0270 Elastische Fugenverfüllung**
Elastische Fugenverfüllung:
Anschluss- und Bewegungsfugen mit elastischem,
hochbelastbarem, chemikalienbeständigem Fugenfüllstoff
verfüllen.

Fugenbreite bis 10mm,
Fugenfarbe: nach Wahl AG.
Menge: 210,000 m

**03.02.0280 Flliesenschnitt gerade**
Fliesen und Platten nach Verlegeplan gerade
zuschneiden, inkl.
Anzeichnen, Anritzen und Brechen mit
Profi-Fliesenschneider.
Kanten nachschleifen.
Menge: 160,000 m

**03.02.0290 Flliesenschnitt 45°**
Fliesenkanten für Außenecken/Vorwandinstallationen im
45-Grad-Winkel (Gehrung) schneiden. Einsatz von
Diamant-Trennscheibe, Kanten sauber
schleifen/polieren, um
Ausbrüche zu vermeiden. Ohne Verwendung von
Abschlussschienen.
Menge: 5,000 m

#### Bereich 03.03 Fliesen- und Plattenbeläge

*Hinweis*
Untergrundvorbereitung

**03.03.0010 Boden - Voranstrich auftragen Kunstharz-Dispersion**
STLB-Bau 2025-10 025
Voranstrich auftragen, auf Boden, Untergrund
Zementestrich,
mit Kunstharz-Dispersion.
Menge: 540,000 m2

**03.03.0020 Wand - Voranstrich auftragen Kunstharz-Dispersion**
STLB-Bau 2025-10 024
Voranstrich auftragen, mit Kunstharz-Dispersion, auf
Wand,
Untergrund Beton.
Menge: 85,000 m2

*Hinweis*
Abdichtung Sanitärräume

**03.03.0030 Abdichtung Bodenflächen Sanitärräume und PuMi W1-l**
STLB-Bau 2025-10 018
Abdichtung der Bodenflächen von Innenräumen im Verbund
(AIV-F) DIN 18534-1 und DIN 18534-3,
Wassereinwirkungsklasse W1-I (mäßig), Rissklasse R1-I
(Rissbreitenänderung/-neubildung nach Aufbringen der
Abdichtung bis 0,2 mm), mit mineralischen
Dichtungsschlämmen CM DIN EN 14891, rissüberbrückend,
mind. 2-mal auftragen, Trockenschichtdicke mind. 2 mm.
Menge: 110,000 m2

**03.03.0040 Abdichtung Wandsockel W1-l**
Abdichtung der Wandsockel von Innenräumen im Verbund
(AIV-F) DIN 18534-1 und DIN 18534-3,
Wassereinwirkungsklasse W1-I (mäßig), Rissklasse R1-I
(Rissbreitenänderung/-neubildung nach Aufbringen der
Abdichtung bis 0,2 mm), mit mineralischen
Dichtungsschlämmen CM DIN EN 14891, rissüberbrückend,
mind. 2-mal auftragen, Trockenschichtdicke mind. 2 mm,
Breite Abdichtung 30 cm.
Menge: 240,000 m

**03.03.0050 Abdichtung Wandflächen Sanitärräume, W0-l**
STLB-Bau 2025-10 018
Abdichtung der Innenwandflächen von Innenräumen im
Verbund (AIV-F) DIN 18534-1 und DIN 18534-3,
Wassereinwirkungsklasse W0-I (gering), Rissklasse R1-I
(Rissbreitenänderung/-neubildung nach Aufbringen der
Abdichtung bis 0,2 mm), mit mineralischen
Dichtungsschlämmen CM DIN EN 14891, rissüberbrückend,
mind. 2-mal auftragen, Trockenschichtdicke mind. 2 mm.
Menge: 75,000 m2

**03.03.0060 Abdichtung Bodenflächen Behinderten-WC, W2-l**
STLB-Bau 2025-10 018
Abdichtung der Bodenflächen von Innenräumen im Verbund
(AIV-F) DIN 18534-1 und DIN 18534-3,
Wassereinwirkungsklasse W2-I (hoch), Rissklasse R1-I
(Rissbreitenänderung/-neubildung nach Aufbringen der
Abdichtung bis 0,2 mm), mit mineralischen
Dichtungsschlämmen CM DIN EN 14891, rissüberbrückend,
mind. 2-mal auftragen, Trockenschichtdicke mind. 2 mm.
Menge: 8,000 m2

**03.03.0070 Abdichtung Wandsockel Behinderten-WC, W2-l**
Abdichtung der Wandsockel von Innenräumen im Verbund
(AIV-F) DIN 18534-1 und DIN 18534-3,
Wassereinwirkungsklasse W2-I (hoch), Rissklasse R1-I
(Rissbreitenänderung/-neubildung nach Aufbringen der
Abdichtung bis 0,2 mm), mit mineralischen
Dichtungsschlämmen CM DIN EN 14891, rissüberbrückend,
mind. 2-mal auftragen, Trockenschichtdicke mind. 2 mm,
Breite Abdichtung 30 cm.
Menge: 11,000 m

**03.03.0080 Anschluss Durchdringung**
STLB-Bau 2025-10 018
Anschluss an Durchdringung in der Abdichtung der
Innenwandflächen von Innenräumen im Verbund (AIV-F) DIN
18534-1 und DIN 18534-3, mit Dichtmanschette,
Wassereinwirkungsklasse W0-I (gering), Rissklasse R1-I
(Rissbreitenänderung/-neubildung nach Aufbringen der
Abdichtung bis 0,2 mm).
Menge: 160,000 St

**03.03.0090 Abdichten von Bewegungs- uns Anschlussfugen**
Hochelastisches, gewebekaschiertes
Sicherheitsdichtband an
Anschluss- oder Bewegungsfugen, horizontal und
vertikal, in
Wandecken,
mit Verbundabdichtungsmaterial vollflächig verkleben.
Stöße
sind überlappend auszuführen und zu verkleben. Alle
Dichtbänder sind vollständig und über die Ränder
hinaus mit
Abdichtungsmaterial überarbeitet.
Menge: 270,000 m

**03.03.0100 Abdichten von Außenecken**
Abdichten von Außenecken:
Hochelastisches, gewebekaschiertes
Sicherheitsdichtband an
Wand-Außenecken mit Verbundabdichtungsmaterial
vollflächig
verkleben. Stöße sind überlappend auszuführen und zu
verkleben. Alle Dichtbänder sind vollständig und über
die
Ränder hinaus mit Abdichtungsmaterial überarbeitet.
Menge: 86,000 St

**03.03.0110 Abdichten von Innenecken**
Abdichten von Innenecken:
Hochelastisches, gewebekaschiertes
Sicherheitsdichtband an
Wand-Innenecken mit Verbundabdichtungsmaterial
vollflächig
verkleben. Stöße sind überlappend auszuführen und zu
verkleben. Alle Dichtbänder sind vollständig und über
die
Ränder hinaus mit Abdichtungsmaterial überarbeitet.
Menge: 86,000 St

*Hinweis*
Wände

**03.03.0120 Bekl. Wand, Format 10x10cm**
Bekleidung an Wänden, auf Mauerwerk und Stahlbeton,
Trockengepresste keramische Fliesen
DIN EN 14411, Gruppe BIb, glasiert (GL) für
Wandbekleidungen im Innenbereich (Steinzeugfliesen),
1. Sorte,
Hergestellt innerhalb der EU,
Produktkategorie: Mosaik,
Nennmaß = 10 x 10 cm,
Herstellmaß = 97 x 97 x 6,5 mm,
Rückseitig thermoplastisch verklebt
Farbe: gelb dunkel,
ähnlich RAL/NCS-Nr.: -/S 2050-Y20R,
Color Shade Variation: V0,
Design: Unifarben glasiert, eben.
Oberfläche: eben,
mit veredelter, photokatalytisch aktiver Oberfläche.
Abriebgruppe: 2 (glasiert),
Belastungsgruppe: 1
Einschl. Fugenschnitt-Verlegung im Dünnbett gemäß DIN
18157,
Dünnbett aus zementhaltigem Mörtel Typ C DIN EN
12004-1,
verfugen durch Einschlämmen mit Fugenmörtel, Fugenfarbe
nach Wahl des AG, zementhaltig (CG) DIN EN 13888-1,
Arbeitshöhe der zu bearbeitenden oder zu bekleidenden
Fläche
bis 3,5 m über der Standfläche des hierfür
erforderlichen
Gerüstes.

Ausführung gem. Zeichnung:
Fliesenspiegel Schüler WC_EG B_00_21, Plannummer 6004
Fliesenspiegel B WC EG B_00_23, Plannummer 6005
Fliesenspiegel Schüler WC OG B_01_02, Plannummer 6006
Fliesenspiegel B WC/ Lehrer WC B, Plannummer 6020
Menge: 80,000 m2

**03.03.0130 Bekleidung Wand, Format 10x10cm Kleinflächen bis 1m²**
Bekleidung an Wänden, auf Mauerwerk und Beton, wie
zuvor
beschrieben, jedoch:
In Kleinflächen bis 1m².
Menge: 2,000 St

**03.03.0140 Belagsabschluss- und Kantenschutzprofil**
Belagsabschluss- und Kantenschutzprofil aus Edelstahl
gebürstet 1.4301 (V2A) mit trapezförmig gelochtem
Befestigungsschenkel und einem 87°-Winkel
anschließenden
Abschlussschenkel mit doppelt gefalzter Kopfausbildung
aus
Edelstahl-Bandmaterial in unterschiedlichen Längen als
Kantenschutz liefern und unter Beachtung der
Herstellerangaben fachgerecht einbauen.

Profilhöhe entsprechend der zuvor beschriebenen
Fliesen.
Menge: 25,000 m

**03.03.0150 Wandfliesen in Kleinflächen 0,5-1,0 m²**
Mehrpreis für das Verfliesen von Kleinflächen auf z.B.
Ablagen
und Seitenteilen von Vorsatzschalen oder bei
Leibungen, bis
0,5-1 m².
Menge: 10,000 St

**03.03.0160 Wandfliesen Reviklappen, Kleinflächen bis 0,50m²**
Belegen von bauseits vorhandenen Revisionsklappen,
in Mörtelbett auf bauseitiger GK-Einlage,
einschließlich Grundierung und Fliesenverschnitt sowie
sämtlicher hierfür erforderlicher Arbeiten als
Komplettleistung.
Die Fliesen sind im Fugenschnitt der umgebenden
Wandflächen
zu verlegen.
b x h: 400 x 400 mm
Stärke Mörtelbett: bis ca. 25 mm
Menge: 5,000 m²

**03.03.0170 Flliesenschnitt gerade**
Fliesen und Platten nach Verlegeplan gerade
zuschneiden, inkl.
Anzeichnen, Anritzen und Brechen mit
Profi-Fliesenschneider.
Kanten nachschleifen.
Menge: 325,000 m

**03.03.0180 Fliesenschnitt Ausschnitte/Ausklinkungen, rund**
Herstellen von runden Installationslöchern in
Wandbelägen
für Rohrdurchführungen, Steckdosen oder Schalter
erstellen.
d= bis 100 mm
Menge: 160,000 St

**03.03.0190 Fliesenschnitt Ausschnitte/Ausklinkungen, eckig**
Herstellen von rechteckigen und quadratischen
Installationslöchern in Wandbelägen für Installetionen
und
Einbauteile (Steckdosen, Schalter etc.).

b x h = ca. 20 x 15cm
Menge: 18,000 St

*Hinweis*
Böden

**03.03.0200 Bodenfliesen, 10 x 10, gelb dunkel**
Bodenbelag aus trockengepressten Fliesen/Platten
DIN EN 14411, Gruppe BIb, glasiert (GL) für
Bodenbeläge im
Innenbereich,
1. Sorte,
Hergestellt innerhalb der EU,
Produktkategorie: Mosaik,
Nennmaß = 10 x 10 cm,
Herstellmaß = 97 x 97 x 6,5 mm,
Rückseitig thermoplastisch verklebt
(Bogen = 297 x 297 mm),
Farbe: gelb dunkel,
ähnlich RAL/NCS-Nr.: -/S 2050-Y20R,
Color Shade Variation: V0,
Design: Unifarben glasiert, eben.
Oberfläche: eben,
mit veredelter, photokatalytisch aktiver Oberfläche.
Rutschhemmung: R10/B
Abriebgruppe: 2 (glasiert),
Belastungsgruppe: 1
Einschl. Fugenschnitt-Verlegung im Dünnbett gemäß DIN
18157, Dünnbett aus zementhaltigem Mörtel Typ C DIN EN
12004-1,verfugen durch Einschlämmen mit Fugenmörtel,
Fugenfarbe nach Wahl des AG, zementhaltig (CG) DIN EN
13888-1,
Ausführung gemäß Zeichnung.

Ausführung gem. Zeichnung:
Fliesenspiegel Schüler WC_EG B_00_21, Plannummer 6004
Fliesenspiegel B WC EG B_00_23, Plannummer 6005
Fliesenspiegel Schüler WC OG B_01_02, Plannummer 6006
Fliesenspiegel B WC/ Lehrer WC B, Plannummer 6020
Menge: 110,000 m2

**03.03.0210 Sockel H 6cm**
Fliesen wie zuvor beschrieben, jedoch als
Fliesensockel,
Höhe 6cm.
Menge: 125,000 m

**03.03.0220 Bodenfliesen, 10 x 10, gelb dunkel, R10/B**
Bodenbelag aus trockengepressten Fliesen/Platten
DIN EN 14411, Gruppe BIb, glasiert (GL) für
Bodenbeläge im
Innenbereich,
1. Sorte,
Hergestellt innerhalb der EU,
Produktkategorie: Mosaik,
Nennmaß = 10 x 10 cm,
Herstellmaß = 97 x 97 x 6,5 mm,
Rückseitig thermoplastisch verklebt97 mm),
Farbe: gelb dunkel,
ähnlich RAL/NCS-Nr.: -/S 2050-Y20R,
Color Shade Variation: V0,
Design: Unifarben glasiert, eben.
Oberfläche: eben,
mit veredelter, photokatalytisch aktiver Oberfläche.
Rutschhemmung: R10/B
Abriebgruppe: 2 (glasiert),
Belastungsgruppe: 1
Einschl. Fugenschnitt-Verlegung im Dünnbett gemäß DIN
18157, Dünnbett aus zementhaltigem Mörtel Typ C DIN EN
12004-1,verfugen durch Einschlämmen mit Fugenmörtel,
Farbe
nach Wahl des AG, zementhaltig (CG) DIN EN 13888-1,
Ausführung gemäß Zeichnung.

Ausführung gem. Zeichnung:
Fliesenspiegel Schüler WC_EG B_00_21, Plannummer 6004
Fliesenspiegel B WC EG B_00_23, Plannummer 6005
Fliesenspiegel Schüler WC OG B_01_02, Plannummer 6006
Fliesenspiegel B WC/ Lehrer WC B, Plannummer 6020
Menge: 8,000 m2

**03.03.0230 Kehlsockel**
Fliesen wie zuvor beschrieben, jedoch als
Hohlkehlsockel,
liegend.
Menge: 11,000 m

**03.03.0240 Kehlsockel-Innenecke**
Kehlsockel Innenecke, passend zur zuvor beschriebenen
Position.
Menge: 4,000 St

**03.03.0250 Anarbeiten an Bodenablauf**
Anarbeiten der Bodenfliesen an quadratische
Bodenabläufe.
Abmessung der Bodenabläufe ca. 10x10 cm.
Menge: 1,000 St

**03.03.0260 Betonwerkstein-Platten, Format 60 x 60 cm**
Bodenbelag aus Betonwerkstein-Platten, Nennmaß (cm)
60/60,
d = 2cm, Oberfläche eben, uni, auf Boden, innen, aus
Estrich,
Untergrund waagerecht, im Mittelbett, verlegen im
Fugenschnitt,
verfugen durch Einschlämmen mit Fugenmörtel, Fugenfarbe
hellbeige, zementhaltig (CG) DIN EN 13888-1, Ausführung
gemäß Zeichnung.

Terrazzooptik,
Farbe: SB 140 CÀ D'ORO, gebürstet

Biegezugfestigkeit: 9,4 MPa
Wasseraufnahme: 4,11 M%
Schleifverschleiss: 19,8 cm³/50cm²
Druckfestigkeit: 60 MPa
Bruchlast: 3 kN
Rutschwiderstand: Standard R9
Brandverhalten: A1 fl nicht brennbar
Witterungs-Beständig: Klasse 2/B
Menge: 425,000 m²

**03.03.0270 Sockel Betonwerkstein-Platten, H 7 cm**
Betonwerkstein-Platten wie zuvor beschrieben, jedoch
als
Sockel, Höhe 7, Breite 60cm.
Menge: 220,000 m

**03.03.0280 Sockel Betonwerkstein-Platten, H 7 cm**
Betonwerkstein-Sockel, wie zuvor beschrieben, jedoch
Ausführung kleinteilig an runden Stützen, d=25cm.
Menge: 7,000 m

**03.03.0290 Anarbeiten an runde Stützen**
Anarbeiten / Schneiden des Plattenbelages an runde
Stützen,
d=25cm.
Menge: 8,000 St

**03.03.0300 Trennschienenprofile**
Herstellen von Belagsabschlüssen und -übergängen mit
geeigneten Trennschienenprofilen.
Trennschienen auf die erforderliche Maße ablängen und
als
Abschlussschiene bzw. im Übergangsbereich von
Fliesenbelägen an andere Bodenbeläge oder in
Türdurchgängen fachgerecht befestigen und einarbeiten.
Länge: variierend, zw. 760 - 3010 mm
Höhe bis 12,5 mm
Die Verarbeitungsrichtlinien des Herstellers sind
einzuhalten.
Material: Edelstahl, V2A
Menge: 30,000 m

**03.03.0310 Herstellung von Dehnungs-/Bewegungsfugen**
Herstellung von Dehnungs-/Bewegungsfugen zur
Feldbegrenzung bei Bodenflächen > 40 m², mit geeigneten
Fugenprofilen für die Verlegung im Dünnbett.
Material: Edelstahl, V2A (Werkstoffgruppe 1.4301)
Fugenbreite: bis ca. 12 mm
Menge: 30,000 m

**03.03.0320 Böden Flliesenschnitt gerade**
Fliesen und Platten nach Verlegeplan gerade
zuschneiden, inkl.
Anzeichnen, Anritzen und Brechen mit
Profi-Fliesenschneider.
Kanten nachschleifen.
Menge: 205,000 m

**03.03.0330 Flliesenschnitt 45°**
Fliesenkanten für Außenecken/Vorwandinstallationen im
45-Grad-Winkel (Gehrung) schneiden. Einsatz von
Diamant-Trennscheibe, Kanten sauber
schleifen/polieren, um
Ausbrüche zu vermeiden. Ohne Verwendung von
Abschlussschienen.
Menge: 1,000 m

**03.03.0340 Beton-Werksteinplatten, Format 60 x 60 cm, Kleinfläche 4-5m²**
Plattenbelag, Format 60 x 60cm, wie zuvor beschrieben,
jedoch:
In Kleinflächen 4-5m².
Menge: 1,000 St

*Hinweis*
Treppenbelag

**03.03.0350 Stufenbelag Tritt- und Setzstufe TR l**
Stufenbelag für Tritt- und Setzstufe als Winkelstufe
aus
Betonwerkstein, wie zuvor beschrieben, vorbereitet für
die
Ausführung mit einem Kontraststreifen,
Kontraststreifen wird
gesondert vergütet, auf Treppe, gerader Lauf,

Stufenlänge 140 cm,
Setzstufenhöhe 15,9 cm,
Trittstufenbreite 33 cm,
Materialstärke 40 mm

im Dickbett, verfugen durch Einschlämmen mit
Fugenmörtel,
Fugenfarbe hellbeige, zementhaltig (CG) DIN EN 13888-1,
Ausführung gemäß Zeichnung:
Detail Grundriss Treppe l, Plannummer: 5705,
Detail Schnitt Treppe l, Plannummer: 5706.
Menge: 28,000 St

**03.03.0360 Podestfläche**
Anarbeiten an gerundeten Verlauf der Podestfläche des
Bodenbelags aus Betonwerkstein-Platten, Nennmaß (cm)
60/60, d = 2cm, Oberfläche eben, uni, auf Boden,
innen, aus
Estrich, Untergrund waagerecht, im Mittelbett,
verlegen im
Fugenschnitt, verfugen durch Einschlämmen mit
Fugenmörtel,
Farbe hellbeige, zementhaltig (CG) DIN EN 13888-1,
Ausführung gemäß Zeichnung.

Terrazzo,
Farbe: SB 140 CÀ D'ORO, gebürstet

Biegezugfestigkeit: 9,4 MPa
Wasseraufnahme: 4,11 M%
Schleifverschleiss: 19,8 cm³/50cm²
Druckfestigkeit: 60 MPa
Bruchlast: 3 kN
Rutschwiderstand: Standard R9
Brandverhalten: A1 fl nicht brennbar
Witterungs-Beständig: Klasse 2/B
Menge: 6,000 m2

**03.03.0370 Flliesenschnitt gerundet**
Fliesen und Platten zuschneiden, rund im Verlauf des
Treppenpodestes, inkl. Anzeichnen, Anritzen und
Brechen mit
Profi-Fliesenschneider. Kanten nachschleifen.
Menge: 12,000 m

**03.03.0380 Kontraststreifen**
Kontraststreifen für zuvor beschriebene Position, als
barrierefreie Ausführung DIN 18040-1, aus
trockengepressten
Fliesen/Platten, DIN EN 14411
Einzellänge Kontraststreifen 140 cm,
Bewertungsgruppe Rutschgefahr R 10 ASR A1.5,
Ausführung gemäß Zeichnung.
Menge: 28,000 St

**03.03.0390 Stufenbelag Tritt- und Setzstufe TR ll**
Stufenbelag für Tritt- und Setzstufe als Winkelstufe
aus
Betonwerkstein, wie zuvor beschrieben, vorbereitet für
die
Ausführung mit einem Kontraststreifen,
Kontraststreifen wird
gesondert vergütet, auf Treppe, gerader Lauf,

Stufenlänge 140 cm,
Setzstufenhöhe 15,9 cm,
Trittstufenbreite 33 cm,
Materialstärke 40 mm

im Dickbett, verfugen durch Einschlämmen mit
Fugenmörtel,
Fugenfarbe hellbeige, zementhaltig (CG) DIN EN 13888-1,
Ausführung gemäß Zeichnung:
Detail Grundriss Treppe l, Plannummer: 5705,
Detail Schnitt Treppe l, Plannummer: 5706.
Menge: 28,000 St

**03.03.0400 Podestfläche, Kleinfläche 3-4m²**
Bodenbelag in Kleinfläche 3-4m²:
Bodenbelag aus Betonwerkstein-Platten, Nennmaß (cm)
60/60,
d = 2cm, Oberfläche eben, uni, auf Boden, innen, aus
Estrich,
Untergrund waagerecht, im Mittelbett, verlegen im
Fugenschnitt,
verfugen durch Einschlämmen mit Fugenmörtel, Fugenfarbe
hellbeige, zementhaltig (CG) DIN EN 13888-1, Ausführung
gemäß Zeichnung.

Terrazzo,
Farbe: SB 140 CÀ D'ORO, gebürstet

Biegezugfestigkeit: 9,4 MPa
Wasseraufnahme: 4,11 M%
Schleifverschleiss: 19,8 cm³/50cm²
Druckfestigkeit: 60 MPa
Bruchlast: 3 kN
Rutschwiderstand: Standard R9
Brandverhalten: A1 fl nicht brennbar
Witterungs-Beständig: Klasse 2/B
Menge: 1,000 St

**03.03.0410 Kontraststreifen**
Kontraststreifen für zuvor beschriebene Position, als
barrierefreie Ausführung DIN 18040-1, aus
trockengepressten
Fliesen/Platten, DIN EN 14411
Einzellänge Kontraststreifen 140 cm,
Bewertungsgruppe Rutschgefahr R 10 ASR A1.5,
Ausführung gemäß Zeichnung.
Menge: 28,000 St

**03.03.0420 Mehrdicke Mörtel D 5mm**
STLB-Bau 2025-10 024
Mehrdicke des Mörtels beim Dickbettverfahren für
Bodenbeläge, Dicke bis 5 mm, Ausführung auf Anordnung
des
AG.
Menge: 5,000 m2

*Hinweis*
Sonstiges

**03.03.0430 Abdeckung Fliesenbeläge, Filzpappe**
Abdeckung als besonderer Schutz des Fliesenbelages
während
der andauernden Ausbauarbeiten,
aus Filzpappe liefern, einlagig und verschiebungssicher
verlegen und nach Abstimmung mit AG wieder aufnehmen,
abfahren und entsorgen.
Menge: 540,000 m²

**03.03.0440 Dokumentation der Schichtdicken**
Nach Aushärtung der Verbundabdichtung ist diese
stichprobenartig auf die geforderten
Mindest-Schichtdicken zu
überprüfen.
Die Prüfdurchführung erfolgt im Beisein des AG und ist
entsprechend zu protokollieren, Prüfprotokoll dem AG
übergeben.
Prüfpunkte sind anschließend mit Abdichtungsmaterial
funktionsgerecht nachzuarbeiten.
Menge: 6,000 St

**03.03.0450 Sauberlaufzone Eingang**
Sauberlaufzone Haupteingang liefern und
inklusive Winkelrahmen fachgerecht
setzten.

Ausführung der Sauaberlaufzone wie folgt:

Breite: ca. 4625 mm
Tiefe: ca. 1500 mm

Winkelrahmen als L-Winkel aus Aluminium,
Materialstärke 3 mm,
Höhe 2,0 cm
Breite 2,0 cm

Trägerprofil aus starkwandigem, verwindungssteifem
Edelstahl mit unterseitiger Trittschalldämmung,
Gesamtaufbau, einschließlich Rahmen ca. 20 mm
Trittfläche: eingelassene, widerstandsfähige,
witterungsbeständige Ripseinlage, R11,
Farbe Ripseinlage in Anthrazit
Brandverhalten der kompletten Mattenanlage nach EN
13501 in Cfl-s1,
Berollbarkeit mit Rollstühlen, Kinderwagen,
Transportkarren.
Menge: 1,000 St

**03.03.0460 Sauberlaufzone Eingang**
Sauberlaufzone Haupteingang liefern und
inklusive Winkelrahmen fachgerecht
setzten.

Ausführung der Sauaberlaufzone wie folgt:

Breite: ca. 2475 mm
Tiefe: ca. 300 mm

Winkelrahmen als L-Winkel aus Aluminium,
Materialstärke 3 mm,
Höhe 2,0 cm
Breite 2,0 cm

Trägerprofil aus starkwandigem, verwindungssteifem
Edelstahl mit unterseitiger Trittschalldämmung,
Gesamtaufbau, einschließlich Rahmen ca. 20 mm
Trittfläche: eingelassene, widerstandsfähige,
witterungsbeständige Ripseinlage, R11,
Farbe Ripseinlage in Anthrazit
Brandverhalten der kompletten Mattenanlage nach EN
13501 in Cfl-s1,
Berollbarkeit mit Rollstühlen, Kinderwagen,
Transportkarren.
Menge: 1,000 St

**03.03.0470 Dauerelastischer Fugenverschluß in Innenräumen**
Dauerelastischer Fugenverschluß in Innenräumen,
an horizontalen und vertikalen Wand- und
Bodenanschlüssen sowie an Türbekleidungen,
Sanitärobjekten
und sonstigen anschließenden Bauteilen ausbilden,
einschl. Untergrund-Vorreinigung und Hinterfüllung der
Fugen.

Füllen mit Fugendichtstoff, auf Silikonbasis,
Fugenbreite bis 10mm,
Fugenfarbe: nach Wahl AG.
Menge: 690,000 m

**03.03.0480 Wandspiegel, ca. 121,5 x 285,5 cm**
Wandspiegel, ca. 121,5 x 285,5 cm (WC Schüler)
Lieferung und Montage von Wandspiegeln, Kanten
geschliffen,
mit Edelstahlwinkel als Rahmen.
Montage in der Höhe eingepasst in das Fugenraster der
Wandfliesen.
- Fliesen
- Gipskartonbauplatten, imprägniert
Verglasung: bruchsicher gem. DGUV, bzw. VSG
Menge: 1,000 St

**03.03.0490 Wandspiegel 178 x 256cm**
Wandspiegel, ca. 178 x 256 cm (Schüler-WC EG)
Lieferung und Montage von Wandspiegeln, Kanten
geschliffen,
mit Edelstahlwinkel als Rahmen.
Montage in der Höhe gem. Zeichnung,
- Fliesen
- Gipskartonbauplatten, imprägniert
Verglasung: bruchsicher gem. DGUV, bzw. VSG
Menge: 1,000 St

**03.03.0500 Wandspiegel 60x 120 cm**
Wandspiegel, ca. 60 x 120 cm (Behinderten WC),
stufenlos
kippbar.
Lieferung und Montage von Wandspiegeln, Kanten
geschliffen,
mit Edelstahlwinkel als Rahmen.
Montage in der Höhe eingepasst in das Fugenraster der
Wandfliesen.
- Fliesen
- Gipskartonbauplatten, imprägniert
Verglasung: bruchsicher gem. DGUV, bzw. VSG
Menge: 1,000 St

**03.03.0510 Wandspiegel 60 x 120 cm**
Wandspiegel, ca. 60 x 100 cm (WC Lehrer und Personal)
Lieferung und Montage von Wandspiegeln, Kanten
geschliffen,
mit Edelstahlwinkel als Rahmen.
Montage in der Höhe eingepasst in das Fugenraster der
Wandfliesen.
- Fliesen
- Gipskartonbauplatten, imprägniert
Verglasung: bruchsicher gem. DGUV, bzw. VSG
Menge: 2,000 St

**03.03.0520 Wandspiegel 60 x 100**
Wandspiegel, ca. 60 x 100 cm (Behinderten WC),
stufenlos
kippbar.
Lieferung und Montage von Wandspiegeln, Kanten
geschliffen,
mit Edelstahlwinkel als Rahmen.
Montage in der Höhe eingepasst in das Fugenraster der
Wandfliesen.
- Fliesen
- Gipskartonbauplatten, imprägniert
Verglasung: bruchsicher gem. DGUV, bzw. VSG
Menge: 1,000 St

### Titel 05 Stundenlohn

*Hinweis*
Stundenlohnarbeiten dürfen nur auf besondere Anweisung
der
Bauleitung ausgeführt werden.

Nachweise hierfür sind arbeitstäglich zur Anerkennung
vorzulegen.

Mit der Unterzeichnung dieses Angebotes erklärt der
Bieter,
dass die Verrechnungssätze der Stundenlohnarbeiten
unter
Beachtung der preisrechtlichen Vorschriften ermittelt
sind und
unabhängig von der Anzahl der abgerechneten Stunden
Gültigkeit haben. Die Verrechnungskosten beinhalten die
Gesamtkosten, Sozialbeiträge, evtl. Vermögenswirksame
Leistungen sowie sonstige Nebenkosten.
Sie gelten für alle in diesem Leistungsverzeichnis
enthaltenen
Titel.

**05.0010 Facharbeiter/-in sämtliche Kosten/Zuschläge**
STLB-Bau 2025-10 091
Stundenlohnarbeiten durch Facharbeiter/-in
der Verrechnungssatz für die jeweilige Arbeitskraft
umfasst
sämtliche Aufwendungen wie Lohn- und Gehaltskosten,
Lohn-
und Gehaltsnebenkosten, Zuschläge, lohngebundene und
lohnabhängige Kosten, sonstige Sozialkosten,
Gemeinkosten,
Wagnis und Gewinn.
Menge: 50,000 h

**05.0020 Helfer/-in sämtliche Kosten/Zuschläge**
STLB-Bau 2025-10 091
Stundenlohnarbeiten durch Helfer/-in
der Verrechnungssatz für die jeweilige Arbeitskraft
umfasst
sämtliche Aufwendungen wie Lohn- und Gehaltskosten,
Lohn-
und Gehaltsnebenkosten, Zuschläge, lohngebundene und
lohnabhängige Kosten, sonstige Sozialkosten,
Gemeinkosten,
Wagnis und Gewinn.
Menge: 50,000 h

USt %: 19,00
